# Kaiser-Wilhelm-Gedächtnis-Kirche, TP B: Sanierung Glockentur
Angebotsaufforderung (GAEB DA XML 3.2, DA83)
Projekt: GAEB 90
Währung: EUR
Erstellt mit: GAEB Toolbox V3.3 G90 R20220512/ GXML Toolbox V3.3 R20220512, GAEB 90 Import, 21.10.2026

## 1 Beschreibung des bestehenden Bauwerks
1.1 Anschrift

Kaiser-Wilhelm-Gedächtnis-Kirche
Breitscheidplatz
10789 Berlin

1.2 Objektbeschreibung - allgemein

Ensemble
Das Gebäude-Ensemble der Kaiser-Wilhelm-Gedächtnis-Kirche in Berlin
besteht aus der zerstörten Turmruine der alten Kirche von Franz
Schwechten sowie den modernen Nachkriegsbauten von Egon Eiermann: dem
achteckigen Kirchenschiff, dem neuen Glockenturm, dem Foyer und der
Kapelle.
Das leicht erhöhte Podium bildet die gemeinsame Grundlage des Ensembles
und verbindet die einzelnen Neubauten funktional und gestalterisch
miteinander. Es fasst Kirche, Glockenturm, Kapelle und Foyer zu einer
architektonischen Einheit zusammen, hebt sie gegenüber dem umgebenden
Stadtraum hervor und schafft einen klar gefassten Vorbereich mit
Aufenthalts- und Erschließungsflächen.

Die Gesamtanlage der Kaiser-Wilhelm-Gedächtnis-Kirche steht unter
Denkmalschutz und wird in der Denkmalliste des Landes Berlin unter der
Objekt-Nummer 09040472 geführt. Neben dem im Krieg stark beschädigten
und später weiter abgetragenen Kirchenbau von Franz Schwechten (1895)
besteht das Ensemble aus vier weiteren Bauwerken, die der Architekt Egon
Eiermann entworfen hat und die zwischen 1961 und 1963 fertiggestellt
worden sind: Kirche und Glockenturm (1961) sowie Kapelle und
Foyergebäude (1963).

Die einzelnen Bauteile des Ensembles der
Kaiser-Wilhelm-Gedächtnis-Kirche lassen sich wie folgt kurz beschreiben:

Turmruine
Die Ruine des Turms der Kaiser-Wilhelm-Gedächtnis-Kirche bildet mit
einer Grundfläche von ca. 545 qm und einer Höhe von 70 m den höchsten
Punkt des Gebäudeensembles.

Kirche
Die Kirche wird durch ein vertikal extrahiertes Oktogon mit horizontalem
Dachabschluss, einer Grundfläche von ca. 1000qm und einer Höhe über dem
Podium von ca. 20 m gebildet. Nach Osten kragt ein großes, rechteckiges
Vordach aus. Sie besitzt ein unterirdisches und ein oberirdisches
Geschoss mit einer Orgelempore. Die Fassade besteht aus Betonwaben, die
die Betondickgläser fassen.

Glockenturm
Der Glockenturm basiert auf dem gleichen Grundkonzept, bildet jedoch als
Hexagon mit einer Grundfläche von ca. 90 qm und einer Höhe von knapp 52
m einen deutlich schlankeren Baukörper mit drei oberirdischen
Geschossen. Die Fassade besteht ebenfalls aus Betonwaben, die die
Betondickgläser fassen. Er beherbergt ein sechsstimmiges Glockengeläut.

Kapelle
Die Kapelle ist ein eingeschossiges Gebäude mit Teilunterkellerung,
einer Grundfläche von ca. 400 qm und einer Höhe von ca. 5 m auf
rechteckigem Grundriss. Sie besitzt wie die Kirche ein weit auskragendes
rechteckiges Vordach. Die Gestaltung der Fassaden und Materialien
entspricht den übrigen Neubauten.

Foyergebäude
Analog zur Kapelle auf der Ostseite bildet ein weiteres rechteckiges
Gebäude den westlichen Abschluss des Ensembles. Es ist durch einen
gläsernen Verbindungsannex auf der Ostseite mit der Kirche verbunden.
Neben einem oberirdischen besitzt es ein unterirdisches Geschoss. Die
Grundfläche beträgt ca. 220 qm, die Höhe ca. 4 m.

1.3 Objektbeschreibung - Glockenturm

Der Glockenturm ist Teil des Gebäudeensembles der
Kaiser-Wilhelm-Gedächtnis-Kirche am Breitscheidplatz in Berlin.
Gegenstand der Ausschreibung ist ausschließlich der Glockenturm, der als
freistehendes Gebäude keinen baulichen Anschluss an die Kirche hat.

Der Glockenturm, wie auch die anderen Gebäude aus der Handschrift
Eiermanns, ist eine Stahlskelettkonstruktion. Sie ist großflächig mit
Betonfertigteilen aus hellem Waschbeton in der Größe von ca. 2,70 m x
2,70 m ausgefacht. Jedes Fertigteil nimmt 25 der für Kirche und
Glockenturm charakteristischen und überwiegend blauen Gläser auf. Sie
sitzen in vertieften Aussparungen der Betonfertigteile, was diesen den
Namen Betonwaben eingebracht hat, obgleich es sich nicht um sechseckige
sondern annähernd quadratische Vertiefungen handelt.

Die blauen Gläser, für die das Kirchengebäude Berühmtheit erlangt hat,
finden sich auch im Glockenturm wieder. Es handelt sich um so genannte
Betondickgläser. Die ca. 37 x 37 cm großen Elemente sind zwei Zentimeter
stark und bestehen aus ebensodicken Bruchstücken aus Dickglas
(französisch dalles de verre oder Glasdallen) die in Mörtel eingebettet
sind.

Der Glockenturm gliedert sich vertikal in drei Zonen, die sich äußerlich
durch eine Unterbrechung der übereinander angeordneten Betonwaben
abzeichnen und gleichzeitig im Innern Geschossdecken ausbilden: (1.) die
Erdgeschosszone (Höhe: +0,57 m über Niveau Podium), (2.) den unteren
Turmschaft (Höhe: +4,16 m) und (3.) den oberen Turmschaft, in dem sich
die Glockenstube befindet (Höhe: +31,10 m).  Der 51,70 m hohe
Glockenturm mit Flachdach wird von einem Kreuz auf einer stilisierten
(Welt-)kugel bekrönt.

Die alleinige funktionale Zweckbestimmung des Bauwerks ist die Aufnahme
eines Geläuts mit sechs Bronzeglocken, die in einem Glockenstuhl aus
Stahl paarweise nebeneinander und in drei Ebenen übereinander angeordnet
sind. Der Glockenstuhl steht auf der Geschossdecke über dem unteren
Turmschaft. Der obere Turmschaft wird somit zur Glockenstube.

Die Besonderheit des Glockenturms besteht darin, dass er im Gegensatz zu
allen anderen Glockentürmen nicht über offensichtliche Schallöffnungen
verfügt, die den Klang der Glocken nach außen dringen und über die Stadt
ertönen lassen. Die Glockenstube zeigt sich als geschlossenes Bauwerk.
Dass der Schall dennoch außen gut zu hören ist, liegt an sehr vielen
kleinen Öffnungen in den Betonwaben, die entweder verdeckt angeordnet
sind oder ihrer geringen Größe wegen vom Straßenniveau kaum sichtbar
sind. Übliche große Öffnungen mit Lamellen zum Wetterschutz und zur
Lenkung des Schalls hat Egon Eiermann bewusst vermieden.
Der Untere Turmschaft wie auch die Erdgeschosszone sind gänzlich ohne
Funktion.

## 2 Art und Umfang des Bauvorhabens
2.1. Allgemein

Die umfangreichen geplanten Sanierungsmaßnahmen werden in mehrere
Teilprojekte (TP) aufgegliedert und sukzessive umgesetzt.

Die Teilprojekte (TP) im Einzelnen:

TP B - Fassadensanierung Glockenturm
TP C - Turmruine
TP D/F - Kirche TGA und Brandschutz-Sanierung, Fassadensanierung Kirche
TP E - Foyergebäude Sanierung, Funktionserhalt und Nutzungsänderung

Mit den Maßnahmen zur Sanierung und Weiterentwicklung des
Gesamtensembles Kaiser-Wilhelm-Gedächtnis-Kirche wird das Ziel verfolgt,
das Gebäudeensemble als nationales Denkmal baulich und im Hinblick auf
die Nutzungsmöglichkeiten wieder auf einen bestmöglichen Stand zu
bringen, damit die Kaiser-Wilhelm-Gedächtnis-Kirche als Citykirche, als
Identifikationsort der deutschen Hauptstadt und als Ort des Erinnerns
und der Auseinandersetzung mit den gegenwärtigen Aufgaben von Frieden
und Versöhnung optimal wirken kann.

Die Stiftung Kaiser-Wilhelm-Gedächtnis-Kirche als Eigentümerin und die
Kaiser-Wilhelm-Gedächtnis-Kirchengemeinde als Nutzerin sollen zugleich
in die Lage versetzt werden, das gesamte Gebäudeensemble mit seinem
bauartbedingt hohen Erhaltungsaufwand kontinuierlich erhalten zu können.
Dazu sind technische Maßnahmen zur Erleichterung künftiger baulicher
Überwachung und Instandhaltung ebenso vorgesehen wie Maßnahmen zur
Verringerung des Energieverbrauchs und anderer laufender Kostenfaktoren
sowie Maßnahmen zur Erzielung regelmäßiger Betriebseinnahmen, um die
hohen Unterhaltskosten decken zu können.

2.2. TP B - Fassadensanierung Glockenturm

Die vorliegende Ausschreibung bezieht sich auf die Fassadensanierung des
Glockenturms. Anlass hierzu sind Schäden an den Betonwaben, die seit
etwa 2013 bekannt sind, weil Betonbruchstücke auf den Breitscheidplatz
herabgefallen sind. Die filigran konstruierten Betonfertigteile weisen
zum Teil sehr schlanke Querschnitte mit äußerst geringer
Betonüberdeckung der Eisenbewehrung auf. Die aus heutiger Sicht und nach
heutigen Normen falsch geplante Konstruktion war in der Vergangenheit
bereits mehrfach Gegenstand von Betonsanierungen, erstmalig bereits acht
Jahre nach Fertigstellung. Der erforderliche Sanierungsrythmus beläuft
sich im Durchschnitt auf 12 - 15 Jahre.

Mit der anstehenden Fassadensanierung sollen daher die in weiten Teilen
als unsanierbar zu bewertenden Bauteile ausgetauscht werden. In diesem
Zusammenhang werden auch die Betondickgläser ausgebaut und einer
Instandsetzung unterzogen. Auch hier haben korrodierte Bewehrungseisen
zu erheblichen Schäden geführt. Die im Ergebnis freigestellte
Stahlkonstruktion des Glockenturms wird von Korrosion befreit und
außenseitig neu beschichtet.

Die Raumnutzung bleibt künftig erhalten. Die Glockenstube bleibt
unverändert Glockenstube ohne zusätzliche Funktionen. Der untere
Turmschaft bleibt weiterhin ohne Funktion. Das Erdgeschoss bleibt
ebenfalls ohne feste Funktion.

Folgende Leistungen werden ausgeführt:
- Gerüstarbeiten
- Betonarbeiten (Neuherstellung Betonwaben)
- Betonerhaltungsarbeiten
- Restaurierung Betondickgläser
- Realkalisierung Betondickgläser
- Korrosionsschutzarbeiten an Stahlbauten
- Dachabdichtungsarbeiten
- Elektroarbeiten (Erneuerung Fassadenhinterleuchtung)

## 3 Beschreibung der örtlichen Gegebenheiten
3.1 Lage

Anschrift: Breitscheidplatz, 10789 Berlin-Charlottenburg
Flurstückskennz.: 110007007000200027
Grundstücksfläche: 5.068 qm
Höhenlage: 35,87 ü. NHN
Zuschnitt: Rechteck, freistehend

Grundstück
Das Grundstück der Kaiser-Wilhelm-Gedächtnis-Kirche umschreibt im
Wesentlichen ein in Ost-West Richtung orientiertes Rechteck. Die
Grundstücksgrenze und Abgrenzung zu den umliegenden Flächen des
Breitscheidplatzes wird durch eine umlaufende Stufenanlage mit fünf bis
sechs Steigungen gebildet, die ein ebenes und städtebaulich exponiertes
Podium erschließt. Drei Gebäude reichen im Westen, Süden und Osten über
die Stufenanlage des Podiums hinaus. Dort erweitern die Gebäudefluchten
die rechteckige Grundstücksgrenze. Alle Gebäude werden über die erhöhte
Fläche des Podiums und damit vom eigenen Grundstück aus erschlossen. Auf
der Westseite, südlich des Foyergebäudes gehört eine trapezförmige
Teilfläche des Breitscheidplatzes der gleichen Eigentümerin. Sie ist als
eigenes Grund- bzw. Flurstück ausgewiesen. Die Fläche dient als
Parkplatz. Beide Grundstücke verfügen nicht über einen direkten
Anschluss an eine öffentliche Straße, sondern sind von einer Fußgängern
gewidmeten Platz und Gehwegfläche umgeben.

Angrenzende öffentliche Verkehrsflächen
Der das Grundstück umgebende Breitscheidplatz wird nordwestlich von der
Kantstraße, nördlich von der Budapester Straße und südlich vom
Kurfürstendamm und der Tauentzienstraße begrenzt. Auf der Achse der
Kapelle läuft die Rankestraße orthogonal von Süden auf den Platz zu.
Die U-Bahnhöfe  Zoologischer Garten  und  Kurfürstendamm  liegen in
unmittelbarer Nähe nord- bzw. südwestlich des Breitscheidplatzes. Die
Tunnelführung der U1 im Süden folgt dem Straßenverlauf des
Kurfürstendamms bzw. der Tauentzienstraße, die U2 im Norden quert den
Breitscheidplatz östlich knapp neben dem Podium. Ein Zugang zum
U-Bahnhof  Zoologischer Garten  liegt ca. 20 m westlich des
Foyergebäudes auf dem Breitscheidplatz.

Vorhandene bauliche Anlagen auf dem Grundstück
Die fünf Gebäude des Ensembles sind linear in der Längsachse des Podiums
platziert, variieren jedoch in ihrer Position auf der Querachse. So
stehen die oktogonale Kirche im westlichen und der hexagonale
Glockenturm im östlichen Bereich frei auf dem Podium, das Foyer-Gebäude
unterbricht westlich der mit ihm verbundenen Kirche die Stufen des
Podiums, die Turmruine gen Süden und die Kapelle östlich des
Glockenturms.

Vorhandene bauliche Anlagen auf Nachbargrundstücken
Es sind keine Nachbargrundstücke vorhanden, da das Grundstück allseits
vom öffentlichen Stadtraum des Breitscheidplatzes umgeben ist.

3.2 Baustelleneinrichtung

Siehe Weitere Besondere Vertragsbedingungen (Anlage zu Formblatt 214
VHB).

## 4 Vertragsbedingungen
Die Allgemeinen Vertragsbedingungen für die Ausführung von Bauleistungen
(VOB/B) und die Allgemeinen Technischen Vertragsbedingungen für
Bauleistungen (VOB/C) werden Bestandteil dieses Vertrags.
Alle Leistungen sind nach den gültigen Rechtsprechungen, den öffentlich,
rechtlichen Bestimmungen (insbesondere der LBO, örtliche
Bauvorschriften, Arbeitsstätten-Richtlinien, Verwaltungsvorschrift zur
Einführung Technischer Baubestimmungen (VV TB) Berlin, usw.) sowie den
Hersteller- und Verarbeitungsrichtlinien der verwendeten Materialien,
den DIN-Normen, UVV-Richtlinien, der VOB Teil C, der DIN 18299 und den
allgemein anerkannten Regeln der Technik auszuführen.

## 5 Angaben zur Ausführung
5.1 Arbeitsablauf

Der AN hat keinen Anspruch auf kontinuierliches, ungestörtes Arbeiten
auf der Baustelle / am Einbauort. Aufgrund der terminlichen
Rahmenbedingungen wird vom AN eine erhöhte Flexibilität verlangt. Die
Kosten sind in der Angebotskalkulation zu berücksichtigen.

Erhöhte Flexibilität bedeutet:
Zeitlich und örtlich versetztes Arbeiten in Abstimmung mit örtlicher
Objektüberwachung und den parallel arbeitenden Auftragnehmern. Hier ist
eine enge Abstimmung des AN mit der Objektüberwachung und den anderen
Gewerken erforderlich. Dies ist bei der Kalkulation der Einheitspreise
(nachfolgend als EP bezeichnet) zu berücksichtigen.

5.2 Schutzmaßnahmen für die eigenen Leistungen

Die gelieferten bzw. zu montierenden Bauteile sind fachgerecht gegen
Beschädigungen während der Montage durch geeignete Materialien zu
schützen. Diese Schutzmaßnahmen sind erst nach Abschluss der
Ausbauarbeiten und in Absprache mit der örtlichen Objektüberwachung zu
beseitigen.
Hierdurch entstehende Aufwendungen sind Nebenleistungen und sind in den
Einheitspreisen enthalten.

5.3 Nutzung des Gebäudes während der Bauzeit

Während der Baumaßnahme findet keine Nutzung des Gebäudes statt.

## 6 Bewertungssystem Nachhaltiges Bauen für Bundesgebäude
Für das Bauvorhaben ist eine sinngemäße Anwendung ohne Zertifizierung
nach dem Leitfaden  Nachhaltiges Bauen  und dem zu Grunde liegenden
Bewertungssystem Nachhaltiges Bauen für Bundesgebäude (BNB) vorgesehen.

6.1 Allgemeine Vorgaben an Bauprodukte

Umwelt- und Gesundheitsverträgliche Bauprodukte und Baustoffe: Alle vom
AN eingesetzten Baustoffe/Bauprodukte, Hilfsstoffe mit einbezogen,
dürfen im eingebauten Zustand keine gesundheitlichen Beeinträchtigungen
durch das Freisetzen toxischer Bestandteile in Gasen, Dämpfen oder
Schwebstoffen hervorrufen. Während der Verarbeitung sind die
Arbeitsplatzgrenzwerte (AGW) der kritischen Inhaltsstoffe einzuhalten.
Um die Gesundheitsverträglichkeit zu berücksichtigen, sind angemessene
Verarbeitungszeiträume bei der Terminplanung anzusetzen (z.B.
Trocknungszeiten bei der Verwendung von Anstrichen und Klebern
beachten).
Grundsätzlich sind geruchs- und emissionsarme Bauprodukte einzusetzen.
Stoffe mit RAL-Umweltzeichen ( Blauer Engel ) oder gleichwertigen,
branchenspezifischen Umweltauszeichnungen sind bevorzugt einzusetzen.
Produkte, die Substanzen enthalten, die in der REACH-Kandidatenliste
aufgeführt sind, dürfen auf der Baustelle nicht ohne Rücksprache
eingesetzt werden.

Im Rahmen seiner Möglichkeiten sind vom AN regionale Baumaterialien zu
nutzen und die Transportwege zur Baustelle zu minimieren. Schadstoffarme
Bauteile und Konstruktionen vereinfachen auch die Wiederverwertbarkeit
von Baustoffen und Bauteilen.

6.2 Vorgaben hinsichtlich Boden- und Grundwasserschutz

Boden- und Grundwasserschutz: Die Bundes-Bodenschutz- und
Altlastenverordnung (BBodSchV) bzw. Ersatzbaustoffverordnung ist
einzuhalten. Es ist sicherzustellen, dass der Boden nicht durch
chemische Verunreinigungen kontaminiert wird.

## 7 Umfang und Art der gewerkespezifischen Leistung
7.1 Betonarbeiten

Es gelten die Allgemeinen Technischen Vertragsbedingungen für
Bauleistungen (ATV):

ATV DIN 18331 - Betonarbeiten,

sowie die ATV DIN 18299 "Allgemeine Regelungen für Bauarbeiten jeder
Art" und die Allgemein Anerkannten Regen der Technik.

Die Arbeiten umfassen:
- Ausbau der Betonwaben aus der Stahlkonstruktion des Glockenturms,
- Herstellung der Betonfertigteile,
- Recycling der Bestandsbetonwaben,
- Entsorgung der alten Betonwaben,
- Einbau der neuen Betonwaben.

Weitere Arbeiten:
- Musteranfertigung,
- Werkstoffprüfungen,
- Kennzeichnungen,
- Dokumentation.

Rechtzeitig vor Beginn der Materialbestellung und Ausführung seiner
Arbeiten hat der AN eigenverantwortlich vorgegebene Maße und benannte
Höhen auf Übereinstimmung mit dem Bestand zu prüfen. Bei Abweichung ist
der Auftraggeber unverzüglich zu verständigen.

7.2 Parallel laufende Arbeiten Dritter

Folgende Gewerke sind gleichzeitig auf der Baustelle tätig:
- Gerüstarbeiten,
- Korrosionsschutzarbeiten an Stahlbaukonstruktion,
- Dachabdichtungsarbeiten,
- Elektroarbeiten (Erneuerung Fassadenhinterleuchtung).

Die Leistungen müssen mit parallel arbeitenden Gewerken koordiniert
werden. Es besteht kein Anrecht auf alleinige Baufreiheit auf der
gesamten Baustelle.

Parallel zu den Arbeiten am Glockenstuhl finden auch die Arbeiten an den
Teilprojekten C sowie D/F statt.

## 8 Anlagen
Plansatz Gewerk: Betonbauarbeiten

- Dokumentationsrichtlinie der Stiftung Kaiser-Wilhelm-Gedächtnis-Kirche

Baustelleneinrichtung
- Baustelleneinrichtungsplan: KWG-UG-BAL-5-ÜG-0001-Phasen;
- Baulogistikhandbuch;

Übersicht
- KWG-B-OPL-5-GR-1101-Maßnahmen_EG;
- KWG-B-OPL-5-GR-1102-Maßnahmen_OG;
- KWG-B-OPL-5-SC-1103-Maßnahmen;
- KWG-B-OPL-5-AN-1104-Maßnahmen;

Betonarbeiten
- KWG-B-OPL-5-ÜB-2101-BW_Typen;
- KWG-B-OPL-5-ÜB-2102-BW_Nummerierung;
- KWG-B-OPL-5-ÜB-2103-BW_Maßnahmen;
- KWG-B-OPL-5-ABL-2201-BW_Ausbau;
- KWG-B-OPL-5-ABL-2202-BW_Einbau;
- KWG-B-OPL-5-ABL-2203-BW_Herstellung_TS;
- KWG-B-OPL-5-ABL-2204-BW_Herstellung_GS;
- KWG-B-OPL-5-BR-2205-Betonwaben;
- KWG-B-OPL-5-DE-2301-BW_TS;
- KWG-B-OPL-5-DE-2302-BW_GS;
- KWG-B-OPL-5-DE-2303-BW_Einbau;
- KWG-B-OPL-5-DE-2304-BW_TS_Schalung;
- KWG-B-OPL-5-DE-2305-BW_GS_Schalung;
- KWG-B-OPL-5-DE-2306-BW_TS_Montage;
- KWG-B-OPL-5-DE-2307-BW_GS_Montage;
- KWG-B-TWP-5-SP-2391_V;
- KWG-B-TWP-5-SP-2392_V;
- KWG-B-TWP-5-BW-2400_V;
- KWG-B-TWP-5-BW-2401_V

Die Planbezeichnungen sind ohne den jeweiligen Index aufgeführt, dieser
ist der beiliegenden Planliste zu entnehmen.

## B-300-02 Betonarbeiten

### Titel 1 Orte der Leistungserbringung

*Hinweis: 1. Hinweistext zu Titel 1*
Orte der Leistungserbringung:

Ort Nr. 1 der Leistungserbringung:
Der Aus- und Einbau der Betonwaben erfolgt vor Ort auf
der Baustelle. Die Demontage der Betonwaben aus der
Gebäudekonstruktion erfolgt durch den Auftragnehmer.
Folgende Arbeiten sind vorgesehen:
- Betonwaben Bestand ausbauen,
- Neue Betonwaben einbauen.

Ort Nr. 2 der Leistungserbringung
Bereitstellen einer Werkstatt/Werkhalle für Arbeiten
von Dritten. Diese darf maximal 50 km von der Baustelle
entfernt sein.
Folgende Arbeiten sind durch das Fremdgewerk
vorgesehen:
- Betondickgläser aus- und einbauen;
- Asbesthaltige Kittreste aus den Betonwaben entfernen;
- Betonwaben des Erdgeschosses instandsetzen.

Ort Nr. 3 der Leistungserbringung:
Die Neuherstellung der Betonwaben erfolgt in der
Produktionshalle des Auftragnehmers.

Die Arbeiten zwischen den Orten der Leistungserbringung
sind zu koordinieren.

### Titel 2 Baustelleneinrichtung

*Hinweis: 1. Hinweistext zu Titel 2*
Die Betonwaben sind zu jedem Zeitpunkt ausschließlich
stehend zum Transport und zum Lagern. Bei dem Kippen
bzw. ausnahmsweise waagerechten Transport ist eine
Platte zur Festigung unterzulegen. Die Betonwaben sind
innerhalb der BE-Fläche zu transportieren:
1. Betonwaben Glockenstube (GS):
  Größe: L x H x B = 2,70 m x 2,75 m x 0,26 m;
  Gewicht: ca 1.960 kg pro Wabe;
2. Betonwaben Unterer Turmschaft (TS):
  Größe: L x H x B = 2,70 m x 2,75 m x 0,26 m;
  Gewicht: ca. 2.136 kg pro Wabe;
3. Betonwaben Erdgeschoss (EG):
  Größe: L x H x B = 2,70 m x 3,25 m x 0,26 m;
  Gewicht: ca. 2.540 kg pro Wabe.

**2.1 Transportmittel liefern**
Fahrzeug, wie z. B. ein Spinnenkran, ist zur
Verbringung der Betonwaben innerhalb der BE-Fläche
bereitzustellen.

Max. Traglast des Fahrzeuges: ca. 3 t,
Gewicht des Fahrzeuges: ca. 3 t.

Ausführungsort: Ort Nr. 1  die Baustelle am
Breitscheidplatz.
Menge: 1,000 St

**2.2 Transportmittel vorhalten und bedienen**
Fahrzeug aus der Vorposition ist vorzuhalten und zu
bedienen,inklusive Bedienpersonal, Betriebsstoffe,
Betankung und Versicherung.

Ausführungsort: Ort Nr. 1  Baustelle am
Breitscheidplatz.
Menge: 83,000 Wo

**2.3 Gabelstapler bereitstellen**
Fahrzeug, wie z. B. ein Gabelstapler, ist für die
Arbeiten des Fremdgewerks bereitzustellen für das
Verbringen der Betonwaben und Betondickgläser innerhalb
der Werkhalle.

Max. Traglast des Gabelstaplers: ca. 3 t

Ausführungsort: Ort Nr. 2  Werkstatt/Werkhalle.
Menge: 1,000 St

**2.4 Gabelstapler vorhalten**
Fahrzeug aus der Vorposition ist vorzuhalten und zu
bedienen, inklusive Bedienpersonal, Betriebsstoffe,
Betankung und Versicherung.

Ausführungsort: Ort Nr. 2  Werkhalle.
Menge: 59,000 Wo

**2.5 Personal Gabelstapler bereitstellen**
Bedienpersonal ist zeitanteilig bereitzustellen.
Innerhalb des Ausführungszeitraums sind die 204
Betonwaben bis zu 4-mal innerhalb der Werkhalle zu
verfahren.
Menge: 1,000 psch

**2.6 A-Böcke bereitstellen**
Bereitstellen von Gestellen (A-Böcke) für die Lagerung
und den Transport von Betonwaben (stets aufrecht
stehend).

In ausreichender Anzahl an allen Orten der
Leistungserbringung bereitstellen.
Menge: 1,000 psch

**2.7 Werkhalle für die Ausführungsarbeiten und Zwischenlagerung bereitstellen**
Die Werkhalle ist für die Ausführungsarbeiten eines
Fremdgewerks an Ort Nr. 2 der Leistungserbringung
bereitzustellen. Die Werkhalle ist für den Aus - und
Einbau der Betondickgläser sowie für die
Instandhaltungsmaßnahmen der Betonwaben EG vorgesehen.
Sie muss folgende Eignungskriterien aufweisen:
- freie Arbeitsfläche: 400 m²,
- gut belüftet,
- ausreichende Arbeitsbeleuchtung,
- Zufahrt für LKW/Gabelstapler,
- Aufstellfläche für Aufenthaltsconatiner für
Fremdgewerke, inklusive
  Anlieferungsmöglichkeiten,
- Aufstellfläche für Schwarz-Weiß-Container für
Fremdgewerke, inklusive
  Wasseranschluss,
- beheizt auf  durchgängig mind. 12 °C,
- Stromanschlüsse 400 V für die Container,
- Mitnutzung von Toiletten.
Menge: 59,000 Wo

### Titel 3 Ausbau

*Hinweis: 1. Hinweistext zu Titel 3*
Anlass für die Instandsetzungsarbeiten sind zahlreiche
Schäden an den Betonwaben. Schadensursache ist die zu
geringe Betonüberdeckung der Bewehrungseisen. Aufgrund
der Korrosion der Bewehrungseisen entstehen die Risse
und zahlreiche Absprengungen vom Beton und in der Folge
wiederholtes Herabfallen von Betonstücken.
Infolgedessen werden die Bestandswaben vollständig
ausgebaut, instandgesetzt bzw. neu hergestellt. Der
Glockenturm gliedert sich vertikal in drei Zonen, die
jeweils durch ein Stahlband voneinander getrennt sind.
In jeder Zone gibt es einen unterschiedlichen Typ von
Waben:

1. Betonwabe Glockenstube (GS):
Höhe der Glockenstube mit Flachdach (7 Reihe):  von +
30,50 m bis + 51,70 m;
Geometrie: nahezu quadratisch, Füllung mit 25
quadratischen Betondickgläsern, mit Schallöffnungen im
Bereich der Stege und Knotenpunkte;
Größe: L x H x B = 2,70 m x 2,75 m x 0,26 m;
Gewicht: ca. 1.960 kg pro Wabe;
Menge: 84 Stück.

2. Betonwabe Unterer Turmschaft (TS):
Höhe des Unteren Turmschafts (9 Reihe):  von + 4,25 m
bis +30,50 m;
Geometrie: nahezu quadratisch, Füllung mit 25
quadratischen Betondickgläsern, ohne Schallöffnungen;
Größe: L x H x B = 2,70 m x 2,75 m x 0,26 m;
Gewicht: ca. 2.136 kg pro Wabe;
Menge: 108 Stück.

3. Betonwabe Erdgeschoss (EG):
Höhe des Erdgeschosses (1 Reihe): von 0,00 m bis + 4,25
m.
Geometrie: rechteckig, Füllung mit 30 quadratischen
Betondickgläsern, ohne Schallöffnungen, Sonderwabe für
Türöffnung im Eingangsbereich;
Größe: L x H x B = 2,70 m x 3,25 m x 0,26 m;
Gewicht: ca. 2.537 kg pro Wabe;
Menge: 12 Stück.

Der Ausbau erfolgt mittels einer elektrischen Seilwinde
(wird bauseits durch die Gerüstfirma gestellt) zwischen
Fassade und Gerüst. Aufgrund der unterschiedlichen
Geometrie sind für das Ablassen zwei verschiedene
Montagegestelle herzustellen. Die Betonwaben sind
seitenweise auszubauen. Der Ausbau der Waben ist eng
mit der Gerüstfirma zu koordinieren.

#### Untertitel 3.1 Glockenstube

**3.1.1 Montagegestell herstellen und liefern**
Für den Aus - und Einbau der Betonwaben ist ein
Montagegestell herzustellen. Die Rahmen bestehen aus:
1 Querträger - Länge 2,15 m;
2 Längsträger - Länge 2,30 m;
2 Knaggen - Länge 0,70 m;
2 Gewindestangen - Länge 0,5 m;
1 Stahlschlaufe.

Material: Stahl S235 JR;
Größe: Quadratrohr 100 mm x 100 mm, Wandungsstärke 6,3
mm,
alle Verbindungen geschweißt, aw = 4 mm, umlaufend nach
Angaben der Statik.

Ausführung gemäß Zeichnung:
KWG-B-OPL-5-DE-2307-BW_GS_Montage.
Menge: 1,000 St

**3.1.2 Verfugung entfernen und entsorgen**
Die elastische Verfugung, nicht schadstoffhaltig, ist
zwischen Betonwabe und Stahlkonstruktion von der
Außenseite zu entfernen und fachgerecht zu entsorgen.

Länge ca. 11 lfm umlaufend je Betonwabe.

Ausführungsort: Ort Nr. 1  Baustelle am
Breitscheidplatz.
Menge: 84,000 St

**3.1.3 Betonwaben ausbauen**
Die Betonwaben sind aus der Stahlkonstruktion
auszubauen. Folgende Arbeiten sind vorgesehen:
1. Die auf der Gebäudeinnenseite jeweils mit 2
Schrauben M8 befestigten Metalllaschen sind zu lösen:
Menge pro Betonwabe:
- Metalllaschen: 12 Stück;
- Schrauben M8: 24 Stück.

2. Nach dem Ausbau der Betonwaben sind die
Bleiklötze/Lagerklötze aus dem unteren Teil der
Stahlrahmen zu entnehmen und zur Wiederverwendung auf
der Baustelle zu lagern.
Größe: 150 mm x 650 mm x 20 mm;
Menge pro Betonwabe: 2 Stück.

3. Die Betonwaben sind zwischen Glockenturm und Gerüst
abzulassen. Für das Ablassen der Betonwaben ist das
Montagegestell zu verwenden. Eine elektrische Seilwinde
ist bauseits vorhanden. Das Montagegestell ist mittels
zweier Gewindestangen und vier Muttern an die Betonwabe
zu fixieren.

Größe: L x H x B = 2,70 m x 2,75 m x 0,26 m;
Gewicht: ca. 1.960 kg pro Wabe.

Ausführungsort: Ort Nr. 1  Baustelle am
Breitscheidplatz.

Ausführung gemäß Zeichnung:
KWG-B-OPL-5-ABL-2201-BW_Ausbau.
Menge: 84,000 St

**3.1.4 Vorgezogene Demontage**
1. Zulage zu Position 3.1.3
Für den Aufbau der Innengerüste ist eine Betonwabe der
Glockenstube vor Beginn der eigentlichen
Montagearbeiten als zeitlich getrennte Maßnahme vorab
auszuführen.

Die Position wird als Zulage zur Grundposition für den
erhöhten Aufwand der zeitlich getrennten Ausführung
vergütet.
Menge: 1,000 St

#### Untertitel 3.2 Unterer Turmschaft

**3.2.1 Montagegestell herstellen und liefern**
Für den Aus - und Einbau der Betonwaben ist ein
Montagegestell herzustellen. Die Rahmen bestehen aus:
1 Querträger - Länge 2,15 m;
2 Querträger - Länge ca. 1,77 m;
2 Längsträger - Länge 2,30 m;
8 Knaggen als Auflager für den vorderen Steg - Länge
ca. 0,14 m;
1 Stahlschlaufe.

Material: Stahl S235 JR;
Größe: Quadratrohr 100 mm x 100 mm, Wandungsstärke 6,3
mm, alle Verbindungen geschweißt, aw = 4 mm, umlaufend
nach Angaben der Statik.

Ausführung gemäß Zeichnung:
KWG-B-OPL-5-DE-2306-BW_TS_Montage.
Menge: 1,000 St

**3.2.2 Verfugung entfernen und entsorgen**
Die elastische Verfugung, nicht schadstoffhaltig, ist
zwischen Betonwabe und Stahlkonstruktion von der
Außenseite zu entfernen und fachgerecht zu entsorgen.

Länge ca. 11 lfm umlaufend je Betonwabe.

Ausführungsort: Ort Nr. 1  Baustelle am
Breitscheidplatz.
Menge: 108,000 St

**3.2.3 Betonwaben ausbauen**
Die Betonwaben sind aus der Stahlkonstruktion
auszubauen. Folgende Arbeiten sind vorgesehen:
1. Die auf der Gebäudeinnenseite jeweils mit 2
Schrauben M8 befestigten Metalllaschen sind zu lösen:
Menge pro Betonwabe:
Metalllaschen: 12 Stück;
Schrauben M8: 24 Stück.

2. Nach dem Ausbau der Betonwaben sind die
Bleiklötze/Lagerklötze aus dem unteren Teil der
Stahlrahmen zu entnehmen und zur Wiederverwendung auf
der Baustelle zu lagern.
Größe: 150 mm x 650 mm x 20 mm;
Menge pro Betonwabe: 2 Stück.

3. Die Betonwaben sind zwischen Glockenturm und Gerüst
abzulassen. Für das Ablassen der Betonwaben ist das
Montagegestell zu verwenden. Eine elektrische Seilwinde
ist bauseits vorhanden. Das Montagegestell ist mittels
der Knaggen an die Betonwabe einzuhängen und mit
Spanngurten zu verbinden und zu sichern.

Größe: L x H x B = 2,70 m x 2,75 m x 0,26 m;
Gewicht: ca. 2.136 kg pro Wabe.

Ausführungsort: Ort Nr. 1  Baustelle am
Breitscheidplatz.

Ausführung gemäß Zeichnung:
KWG-B-OPL-5-ABL-2201-BW_Ausbau.
Menge: 108,000 St

**3.2.4 Vorgezogene Demontage**
1. Zulage zu Position 3.2.3
Für den Aufbau der Innengerüste ist eine Betonwabe des
Unteren Turmschafts vor Beginn der eigentlichen
Montagearbeiten als zeitlich getrennte Maßnahme vorab
auszuführen.

Die Position wird als Zulage zur Grundposition für den
erhöhten Aufwand der zeitlich getrennten Ausführung
vergütet.
Menge: 1,000 St

#### Untertitel 3.3 Erdgeschoss

**3.3.1 Verfugung entfernen und entsorgen**
Die elastische Verfugung, nicht schadstoffhaltig, ist
zwischen Betonwabe und Stahlkonstruktion von der
Außenseite zu entfernen und fachgerecht zu entsorgen.

Länge ca. 12 lfm umlaufend je Betonwabe.

Ausführungsort: Ort Nr. 1  Baustelle am
Breitscheidplatz.
Menge: 12,000 St

**3.3.2 Betonwaben ausbauen**
Die Betonwaben sind aus der Stahlkonstruktion
auszubauen. Folgende Arbeiten sind vorgesehen:
1. Die auf der Gebäudeinnenseite jeweils mit 2
Schrauben M8 befestigten Metalllaschen sind zu lösen:
Menge pro Betonwabe:
Metalllaschen: 12 Stück;
Schrauben M8: 24 Stück;
Metalllaschen bei der Sonderwabe mit Türöffnung: ca. 15
Stück;
Schrauben M8 bei der Sonderwabe mit Türöffnung: ca. 30
Stück.

2. Nach dem Ausbau der Betonwaben sind die
Bleiklötze/Lagerklötze aus dem unteren Teil der
Stahlrahmen zu entnehmen und zur Wiederverwendung auf
der Baustelle zu lagern.
Größe: 150 mm x 650 mm x 20 mm;
Menge pro Betonwabe: 2 Stück.

3. Die Betonwaben sind zwischen Glockenturm und Gerüst
abzulassen. Für das Ablassen der Betonwaben ist das
Montagegestell des Unteren Turmschaftes zu verwenden.
Eine elektrische Seilwinde ist bauseits vorhanden. Das
Montagegestell ist mittels der Knaggen an die Betonwabe
einzuhängen und mit Spanngurten zu verbinden und zu
sichern.

Größe: L x H x B = 2,70 m x 3,25 m x 0,26 m;
Gewicht: ca. 2537 kg pro Wabe.

Ausführungsort: Ort Nr. 1  Baustelle am
Breitscheidplatz.

Ausführung gemäß Zeichnung:
KWG-B-OPL-5-ABL-2201-BW_Ausbau.
Menge: 12,000 St

**3.3.3 Betonwaben kennzeichnen**
Vor dem Ausbau sind die Betonwaben zu kennzeichnen. Die
Kennzeichnung ist auf einer Blechplakette zu prägen und
mit einem Stahldraht an der Betonwabe anzubringen.
Blech: 30 mm x 60 mm x 2 mm.
Stahldraht: Durchmesser: 2 mm, Länge: ca. 3.000 mm.
1 Kennzeichnung pro Betonwabe.

Ausführungsort: Ort Nr. 1  Baustelle am
Breitscheidplatz.

Ausführung gemäß Zeichnung:
KWG-B-OPL-5-ÜB-2102-BW-Nummerierung.
Menge: 12,000 St

**3.3.4 Kennzeichnung entfernen**
Nach dem Wiedereinbau der Betonwaben sind die
Blechplaketten von den Betonwaben zu entfernen.
Blech: 30 mm x 60 mm x 2 mm.
Stahldraht: Durchmesser: 2 mm, Länge: ca. 3.000 mm.
1 Blechplakette je Betonwabe.

Ausführungsort: Ort Nr. 1  Baustelle am
Breitscheidplatz.
Menge: 12,000 St

#### Untertitel 3.4 Betonrecycling

*Hinweis: 1. Hinweistext zu Untertitel 3.4*
Ein Teil der neuen Betonwaben wird mit einem
Rezyklatanteil von ca. 30%  aus Bestandswaben
hergestellt. Hierfür sind die Bestandswaben zu
zerkleinen und aufzubereiten.

**3.4.1 Betonwaben recyceln**
Die Betonwaben sind zu zerkleinern, zu waschen und nach
Korngröße (2 8 mm) zu klassieren zur Wiederverwendung
bei der Neuherstellung der Waben, einschließlich
Entsorgung des übrigen Betons. Die Entfernung und die
Entsorgung der Stahlbewehrung werden gesondert
vergütet.
Es sind ausschließlich die Betonwaben des Unteren
Turmschaftes zu recyceln.

Betongewicht pro Wabe des Unteren Turmschaftes:  ca.
2.136 kg.
Menge: 60,000 St

**3.4.2 Stahlbewehrung entfernen und entsorgen**
Beim Recyceln der Betonwaben ist die Stahlbewehrung zu
trennen, zu entfernen und fachgerecht zu entsorgen.
Nach der Entsorgung sind Wiegescheine vorzulegen.

Gewicht der Stahlbewehrung pro Wabe: ca. 25 kg.
Menge: 60,000 St

#### Untertitel 3.5 Entsorgung

**3.5.1 Metalllaschen entsorgen**
Die Metalllaschen sind fachgerecht zu entsorgen und mit
dem Nachweis zu dokumentieren. Die Metalllaschen sind
mit einer Bleimennige und weiteren Beschichtung
versehen.

Material: Stahl mit schadstoffhaltiger Beschichtung
Größe: L x H x B = 120 mm x 40 mm x 15 mm;
Gewicht pro Metalllasche: ca. 0,57 kg.
Menge: 2448,000 St

**3.5.2 Betonwaben Unterer Turmschaft entsorgen**
Die Betonwaben, die zur Wiederverwendung nicht benötigt
werden, sind fachgerecht (AVV 170101 Beton) zu
entsorgen und mit dem Nachweis zu dokumentieren. Die
Betonwaben sind inklusive der Stahlbewehrung zu
entsorgen.

Menge: 48 Stück;
Betongewicht: ca. 1.900 kg pro Wabe;
Stahlgewicht: ca. 25 kg pro Wabe.
Menge: 48,000 St

**3.5.3 Betonwaben Glockenstube entsorgen**
Die Betonwaben, die zur Wiederverwendung nicht benötigt
werden, sind fachgerecht (AVV 170101 Beton) zu
entsorgen und mit dem Nachweis zu dokumentieren. Die
Betonwaben sind inklusive der Stahlbewehrung zu
entsorgen.

Menge: 84 Stück;
Betongewicht: ca. 1.733 kg pro Wabe;
Stahlgewicht: ca. 21 kg pro Wabe.
Menge: 84,000 St

### Titel 4 Herstellung

*Hinweis: 1. Hinweistext zu Titel 4*
Im Rahmen der Sanierungsarbeiten des Glockenturms ist
vorgesehen, dass alle Betonwaben außer im
Erdgeschossbereich neu hergestellt werden. Alle
Betonwaben sind sehr filigran ausgebildet. Die Stege
der Waben teilen sich in eine vordere und eine hintere
Stegebene mit einer dazwischen entstehenden Öffnung.
Die Oberfläche der Betonwaben ist aus hellem Beton und
einer Waschbetonstruktur mit Zuschlägen aus weißem
Quarzbruch ausgebildet.
Aufgrund der unterschiedlichen Geometrie der Waben an
Glockenturm und Unterem Turmschaft ist die Produktion
der Betonwaben auf zwei Typen aufgeteilt:
1. Oberer Teil: Betonwabe Glockenstube  84 Stück:
Geometrie: nahezu quadratisch, Füllung mit 25 nahezu
quadratischen Betondickgläsern, mit Schallöffnungen im
Bereich der Stege und Knotenpunkte.
Größe: L x H x B = 2,70 m x 2,75 m x 0,26 m;
Gewicht: ca. 1.960 kg pro Wabe.

2. Unterer Teil: Betonwabe Unterer Turmschaft  108
Stück:
Geometrie: nahezu quadratisch, Füllung mit 25 nahezu
quadratischen Betondickgläsern, ohne Schallöffnungen;
Größe: L x H x B = 2,70 m x 2,75 m x 0,26 m;
Gewicht: ca. 2.136 kg pro Wabe.

#### Untertitel 4.1 Muster

*Hinweis: 1. Hinweistext zu Untertitel 4.1*
Für die Ausführungsarbeiten hat die Sicherstellung der
entsprechenden Betonqualität hohe Priorität. Im Vorfeld
der Produktion sind Muster herzustellen und eine
fortlaufende Qualitätskontrolle durchzuführen. Dies
betrifft die technischen Eigenschaften der
Betonfertigteile und die Optik der Betonoberflächen, um
das originaltreue Erscheinungsbild der Fassaden nach
der Sanierung zu erzielen.

Für die zwei Typen von Betonwaben sind insgesamt drei
Betonrezepturen vorgesehen:
Nr. 1: Betonwaben Glockenstube in Sieblinie 0 16 mm
ohne Rezyklat;
Nr. 2: Betonwaben Glockenstube in Sieblinie 0 16 mm mit
Rezyklat;
Nr. 3: Betonwaben Unterer Turmschaft in Sieblinie 0 32
mm mit Rezyklat.

Bei der Qualitätskontrolle sind folgende Maßnahmen
durchzuführen:
1. Sichtprüfung des gebrochenen und gewaschenen
Betonmaterials: Zustand und
  Zusammensetzung der Bestandteile Quarz und Beton;
2. Herstellung optischer Muster für die drei
Betonrezepturen unter
  Berücksichtigung der Produkte:
    - Farbe,
    - Gesteinskörnung,
    - Quarzkörnung,
    - Auswaschtiefe;
3. Prüfung der Druckfestigkeit für alle vier
Betonrezepturen;
4. Prüfung des Frostwiderstands für die zwei Rezepturen
mit Rezyklatanteil.

**4.1.1 Betonmuster Glockenstube mit RC-Anteil herstellen**
Ein Betonmuster Glockenstube ist herzustellen. Das
Muster ist auf der Baustelle zur Abstimmung mit dem
Auftraggeber und zuständigen Behörden zu präsentieren.
Form: Betonplatte 20 cm x 20 cm x 3 cm.

Betonqualität:
Stb C25/30 XC4, XF1, WF
nach DIN EN 206 / DIN 1045-2

Zusammensetzung:
- CEM II Zement;
- Gesteinskörnung: Sand 0 2 mm;
- Gesteinskörnung: Quarzkies gebrochen 0 16 mm: davon
ca. 30% aus Rezyklat;
- Pigment: Titandioxid 5 %.
Menge: 5,000 St

**4.1.2 Betonmuster Glockenstube ohne RC-Anteil herstellen**
Ein Betonmuster Glockenstube ist herzustellen. Das
Muster ist auf der Baustelle zur Abstimmung mit dem
Auftraggeber und zuständigen Behörden zu präsentieren.
Form: Betonplatte 20 x 20 x 3 cm.

Betonqualität:
Stb C25/30 XC4, XF1, WF
nach DIN EN 206 / DIN 1045-2

Zusammensetzung:
- CEM II Zement;
- Gesteinskörnung: Sand 0 2 mm;
- Gesteinskörnung: Quarzkies gebrochen 0 16 mm;
- Pigment: Titandioxid 5 %.
Menge: 5,000 St

**4.1.3 Betonmuster Unterer Turmschaft mit RC-Anteil herstellen**
Ein Betonmuster Unterer Turmschaft ist herzustellen.
Das Muster ist auf der Baustelle zur Abstimmung mit dem
Auftraggeber und zuständigen Behörden zu präsentieren.
Form: Betonplatte 20 cm x 20 cm x 3 cm.

Betonqualität:
Stb C25/30 XC4, XF1, WF
nach DIN EN 206 / DIN 1045-2

Zusammensetzung:
- CEM II Zement;
- Gesteinskörnung: Sand 0 2 mm;
- Gesteinskörnung: Quarzkies gebrochen 0 32 mm: davon
ca. 30% aus Rezyklat;
- Pigment: Titandioxid 5 %.
Menge: 5,000 St

#### Untertitel 4.2 Werkstoffprüfungen

**4.2.1 Druckfestigeitsprobe**
Alle Musterstücke sind auf Druckfestigkeit zu prüfen.
Die Prüfung erfolgt nach DIN EN 12390-2:2019-10,
Nationaler Anhang NA.2. Der Prüfbericht ist vorzulegen.
Menge: 20,000 St

**4.2.2 Frost-Tau-Widerstand-Prüfung**
Die Musterstücke mit RC-Anteil sind auf
Frost-Tau-Widerstand zu prüfen. Die Prüfung erfolgt
nach DIN CEN/TS 12390-9:2017-05, Abschnitt 7
(CF-Prüfung) nur für zuvor ausgewählte Betonmuster. Der
Nachweis ist durch ein unabhängiges Prüfinstitut zu
erbringen. Der Prüfbericht ist einzureichen.
Menge: 5,000 St

#### Untertitel 4.3 Neuherstellung Betonwaben

##### Abschnitt 4.3.1 Unterer Turmschaft

*Hinweis: 1. Hinweistext zu 4.3.1*
Die Betonwaben sind für den Unteren Turmschaft
herzustellen. In Bezug auf das Erscheinungsbild der
Fassade ist die originaltreue Oberfläche der Waben aus
hellem Beton und einer Waschbetonstruktur mit
Zuschlägen aus weißem Quarzbruch zu erzielen.

Für den unteren Teil des Glockenturms sind die
grobkörnige (Sieblinie 0 32 mm) Struktur der
Betonoberfläche und die Farbe durch entsprechende
Betonrezepturen zu erzielen. Die Herstellung der
Betonwaben Unterer Turmschaft TS ist in einer
Produktionslinie auszuführen:
- mit Rezyklatanteil vom Bestandsbeton  108 Stück;
- ohne Rezyklatanteil vom Bestandsbeton  0 Stück.

Die Betonwaben sind nach der Originalform gemäß Statik
auszuführen:
1. Geometrie: nahezu quadratisch, Füllung mit 25 nahezu
quadratischen Betondickgläsern ohne Schallöffnungen;
2. Größe: L x H x B = 2,70 m x 2,75 m x 0,26 m;
3. Gewicht: ca. 2.1356 kg pro Wabe;
4. Menge zur Herstellung: 108 Stück.

Folgende Arbeiten sind vorgesehen:
- Schalungsform herstellen
- Bewehrung liefern und einbauen;
- Beton in Schalungsform einfüllen, verteilen, glätten;
- Betonwaben ausschalen;
- Betonoberfläche auswaschen;
- Transport.

###### Abschnitt 4.3.1.1 Schalung

*Hinweis: 1. Hinweistext zu 4.3.1.1*
Für die Herstellung der Betonwaben ist eine
Schalungsform zu bauen. Für die Betonwabe Unterer
Turmschaft ist eine Schalungsform aus insgesamt ca. 130
Schalungsteilen mit Grundplatte und Randschalung
herzustellen.

Größe der Betonwabe: 2,70 m x 2,75 m x 0,26 m;
Geometrie: fast quadratisch, ohne Schallöffnungen,
Füllung für 25 Betondickgläser;
Menge: Für die Herstellung von 108 Betonwaben.
Ein Schalungsset ist ca. 25-30 mal wiederzuverwenden.
Insgesamt werden 4 Sets benötigt.

**4.3.1.1.1 Schalungsform herstellen**
Die mehrteilige Schalungsform ist aus Grundplatte mit
Randschalung und folgenden Füllkörpern herzustellen und
wieder zu verwenden, einschließlich Werk - und
Montageplanung:
- Ausschnitte der Glasöffnungen - 25 Stück;
- Falze für Gläser- 25 Stück;
- Aussparungen für Stegtrennung (2-teilig) - 40 Stück
(aus Kautschuck).

Material: Multiplexplatte (beschichtet), Kautschuck;

Ausführung gemäß Zeichnung:
KWG-B-OPL-5-DE-2304_BW_TS_Schalung;
KWG-B-OPL-5-DE-2203_BW_Herstellung_TS.
Menge: 4,000 St

###### Abschnitt 4.3.1.2 Bewehrung

**4.3.1.2.1 Edelstahlbewehrung liefern und einbauen**
Die Edelstahlbewehrung ist zu liefern, gemäß den
Bewehrungsplänen zu schweißen  und in die vorbereitete
Schalungsform einzulegen. Das Schweißen der
Edelstahlbewehrung erfordert besondere Befähigungen des
Personals:
- Eignung zum Schweißen von Betonstahl DIN EN ISO 17660
- Eignung zum Schweißen von Edelstahl DIN EN ISO 9606-1
- Planung und Überwachung der Arbeiten durch geprüfte:n
Schweißfachingenieur:in;

Material: Betonstahl B500B NR, z. B. Werkstoff Nr.
1.4571;
Größe: Durchmesser Stäbe 5-10 mm;
Gewicht: ca. 30 kg pro Betonwabe;
Menge: 108 Waben.

Ausführung gemäß Zeichnung:
KWG-B-TWP-5-BW-2401-V_Bewehrungsplan Turmschaft;
KWG-B-OPL-5-ABL-2203-BW_Herstellung TS.
Menge: 3240,000 kg

###### Abschnitt 4.3.1.3 Neuherstellung mit RC-Anteil

**4.3.1.3.1 Betonwaben mit RC-Anteil herstellen**
Die Betonwabe ist nach der Rezeptur gemäß Bemusterung
herzustellen:

Betonqualität:
Stb C25/30 XC4, XF1, WF
nach DIN EN 206 / DIN 1045-2

Zusammensetzung:
- CEM II Zement;
- Gesteinskörnung: Sand 0 2 mm;
- Quarzkies gebrochen 0 32 mm: davon ca. 30% aus
Rezyklat;
  (Gesteinszuschlag: Größtkorn aus hellem Quarzbruch);
- Pigment: Titandioxid 5 %.

Im Rahmen der Vorbereitungsarbeiten ist ein
Abbinderverzögerer an der Innenseite der Schalungsteile
aufzubringen. Die Schraubenhülsen (4 Stück) mit
Innengewinde sind für die Befestigung der Betonwaben
(M8) bzw. für den werkseitigen Transport (M12)
einzusetzten. Der Frischbeton ist in die Schalungsform
einzufüllen, zu verteilen und zu verdichten. Die
Oberfläche ist danach zu glätten. Die Schalung ist nach
dem Erhärten auszuschalen und zur Wiederverwendung zu
säubern.

Ausführung gemäß Zeichnung:
KWG-B-OPL-5-DE-2203_BW_Herstellung_TS.
Menge: 108,000 St

**4.3.1.3.2 Waschbetonoberfläche herstellen**
1. Zulage zu Position 4.3.1.3.1
Nach dem Ausschalen ist die Waschbetonoberfläche
herzustellen und durch Wasserstrahlen auszuwaschen. Die
Auswaschtiefe ist gemäß Bemusterung auszuführen.
Menge: 108,000 St

**4.3.1.3.3 Hydrophobierung auftragen, 1-lagig, transparent**
Hydrophobierung, transparent, vollflächig aufbringen,
für nicht begeh- und befahrbare Flächen (Betonwabe),
1-lagig, gem. Herstellervorgabe im Spritz- oder
Rollverfahren, abhängig von Untergrund (Innenseite der
Betonwabe glatt, Außenseite raue Waschbetonoberfläche);

Eigenschaften:
- auf Basis eines wässrigen Silan-Siloxan-Gemisches,
- reduziert die Wasseraufnahme,
- verbessert die Frostbeständigkeit,
- nicht filmbildend,
- transparent,
- erzeugt keinen Abperleffekt.

Verbrauch nach Vorgabe Hersteller.

Abrechnung je Betonwabe.
Menge: 108,000 St

##### Abschnitt 4.3.2 Glockenstube

*Hinweis: 1. Hinweistext zu 4.3.2*
Die Betonwaben sind für di Glockenstube herzustellen.
In Bezug auf das Erscheinungsbild der Fassade ist die
originaltreue Oberfläche der Waben aus hellem Beton und
einer Waschbetonstruktur mit Zuschlägen aus weißem
Quarzbruch zu erzielen.

Für den oberen Teil des Glockenturms sind die
feinkörnige (Sieblinie 0 16 mm) Struktur der
Betonoberfläche und die Farbe durch entsprechende
Betonrezepturen zu erzielen. Die Herstellung der
Betonwaben GS ist in zwei Produktionslinien
auszuführen:
- mit Rezyklatanteil vom Bestandsbeton  56 Stück;
- ohne Rezyklatanteil vom Bestandsbeton  28 Stück.

Die Betonwaben sind nach der Originalform gemäß Statik
auszuführen:
1. Geometrie: nahezu quadratisch, Füllung mit 25 nahezu
quadratischen Betondickgläsern,
  mit Schallöffnungen im Bereich der Stege und
Knotenpunkte;
2. Größe: L x H x B = 2,70 m x 2,75 m x 0,26 m;
3. Gewicht: ca. 1.960 kg pro Wabe;
4. Menge zur Herstellung: 84 Stück.

Folgende Arbeiten sind vorgesehen:
- Schalungsform herstellen
- Bewehrung liefern und einbauen;
- Beton in Schalungsform einfüllen, verteilen, glätten;
- Betonwaben ausschalen;
- Betonoberfläche auswaschen;
- Transport.

###### Abschnitt 4.3.2.1 Schalung

*Hinweis: 1. Hinweistext zu 4.3.2.1*
Für die Herstellung der Betonwaben ist eine
Schalungsform zu bauen. Für die Betonwabe Glockenstube
ist die Schalungsform aus insgesamt ca. 186
Schalungsteilen mit Grundplatte und Randschalung
herzustellen.

Größe der Betonwabe: 2,70 m x 2,75 m x 0,26 m;
Geometrie: fast quadratisch, mit Schallöffnungen im
Bereich der Stege und Knotenpunkte, Füllung für 25
Betondickgläser;
Menge: Für die Herstellung von 84 Betonwaben.
Ein Schalungsset ist ca. 20-25 mal wiederzuverwenden.
Insgesamt werden 4 Sets benötigt.

**4.3.2.1.1 Schalungsform herstellen**
Die mehrteilige Schalungsform ist aus Grundplatte mit
Randschalung und folgenden Füllkörpern herzustellen und
wiederzuverwenden, einschließlich Werk - und
Montageplanung:
- Ausschnitte der Glasöffnungen - 25 Stück;
- Falze für Gläser- 25 Stück;
- Aussparungen für Stegtrennung (2-teilig) - 32 Stück
(aus Kautschuck herzustellen);
- Teile in Kreuzungsbereichen - 16 Stück;
- Aussparungen für quadratische Schallöffnungen - 16
Stück (aus Kautschuck herzustellen);
- Aussparungen für Schallöffnungen in den Stegen - 40
Stück (aus Kautschuck herzustellen).

Material: Multiplexplatte (beschichtet), Kautschuck;

Ausführung gemäß Zeichnung:
- KWG-B-OPL-5-DE-2305_BW_GS_Schalung
- KWG-B-OPL-5-ABL-2204_BW_Herstellung_GS.
Menge: 4,000 St

###### Abschnitt 4.3.2.2 Bewehrung

**4.3.2.2.1 Edelstahlbewehrung liefern und einbauen**
Die Edelstahlbewehrung ist zu liefern, gemäß den
Bewehrungsplänen zu schweißen  und in die vorbereitete
Schalungsform einzulegen. Das Schweißen der
Edelstahlbewehrung erfordert besondere Befähigungen des
Personals:
- Eignung zum Schweißen von Betonstahl DIN EN ISO 17660
- Eignung zum Schweißen von Edelstahl DIN EN ISO 9606-1
- Planung und Überwachung der Arbeiten durch geprüfte:n
Schweißfachingenieur:in;

Material: Betonstahl B500B NR z. B. Werkstoff Nr.
1.4571;
Größe: Durchmesser Stäbe 5-10 mm;
Gewicht: ca. 31 kg pro Betonwabe;
Menge: 84 Waben.

Ausführung gemäß Zeichnung:
KWG-B-TWP-5-BW-2400-V_Bewehrungsplan Glockenstube;
KWG-B-OPL-5-ABL-2204-BW_Herstellung GS.
Menge: 2600,000 kg

###### Abschnitt 4.3.2.3 Neuherstellung ohne RC-Anteil

**4.3.2.3.1 Betonwaben ohne RC-Anteil herstellen**
Die Betonwabe ist nach der Rezeptur gemäß Bemusterung
herzustellen:

Betonqualität:
Stb C25/30 XC4, XF1, WF
nach DIN EN 206 / DIN 1045-2

Zusammensetzung:
- CEM II Zement
- Gesteinkörnung: Sand 0-2 mm
- Quarkies gebrochen 0-16 mm
  (Gesteinzuschlag: Feinkorn aus hellem Quarzbruch)
- Pigment: Titandioxid 5%.
Die Betonmischung ist ohne Rezyklatanteil anzufertigen.

Im Rahmen der Vorbereitungsarbeiten ist ein
Abbinderverzögerer an der Innenseite der Schalungsteile
aufzubringen. Die Schraubenhülsen (4 Stück) mit
Innengewinde sind für die Befestigung der Betonwaben
(M8) bzw. für den werkseitigen Transport (M12)
einzusetzten. Der Frischbeton ist in die Schalungsform
einzufüllen, zu verteilen und zu verdichten. Die
Oberfläche ist danach zu glätten. Die Schalung ist nach
dem Erhärten auszuschalen und zur Wiederverwendung zu
säubern.

Ausführung gemäß Zeichnung:
- KWG-B-OPL-5-DE-2203_BW_Herstellung_GS.
Menge: 28,000 St

**4.3.2.3.2 Waschbetonoberfläche herstellen**
1. Zulage zu Position 4.3.2.3.1
Nach dem Ausschalen ist die Waschbetonoberfläche
herzustellen und durch Wasserstrahlen auszuwaschen. Die
Auswaschtiefe ist gemäß Bemusterung auszuführen.
Menge: 28,000 St

**4.3.2.3.3 Hydrophobierung auftragen, 1-lagig, transparent**
Hydrophobierung, transparent, vollflächig aufbringen,
für nicht begeh- und befahrbare Flächen (Betonwabe),
1-lagig, gem. Herstellervorgabe im Spritz- oder
Rollverfahren, abhängig von Untergrund (Innenseite der
Betonwabe glatt, Außenseite raue Waschbetonoberfläche);

Eigenschaften:
- auf Basis eines wässrigen Silan-Siloxan-Gemisches,
- reduziert die Wasseraufnahme,
- verbessert die Frostbeständigkeit,
- nicht filmbildend,
- transparent,
- erzeugt keinen Abperleffekt.

Verbrauch nach Vorgabe Hersteller.

Abrechnung je Betonwabe.
Menge: 28,000 St

###### Abschnitt 4.3.2.4 Neuherstellung mit RC-Anteil

**4.3.2.4.1 Betonwaben mit RC-Anteil herstellen**
Die Betonwabe ist nach der Rezeptur gemäß Bemusterung
herzustellen:

Betonqualität:
Stb C25/30 XC4, XF1, WF
nach DIN EN 206 / DIN 1045-2

Zusammensetzung:
- CEM II Zement
- Gesteinkörnung: Sand 0-2 mm
- Quarkies gebrochen 0-16 mm: davon ca. 30% aus
Rezyklat;
  (Gesteinzuschlag: Feinkorn aus hellem Quarzbruch)
- Pigment: Titandioxid 5%.

Im Rahmen der Vorbereitungsarbeiten ist ein
Abbinderverzögerer an der Innenseite der Schalungsteile
aufzubringen. Die Schraubenhülsen (4 Stück) mit
Innengewinde sind für die Befestigung der Betonwaben
(M8) bzw. für den werkseitigen Transport (M12)
einzusetzten. Der Frischbeton ist in die Schalungsform
einzufüllen, zu verteilen und zu verdichten. Die
Oberfläche ist danach zu glätten. Die Schalung ist nach
dem Erhärten auszuschalen und zur Wiederverwendung zu
säubern.

Ausführung gemäß Zeichnung:
- KWG-B-OPL-5-DE-2203_BW_Herstellung_GS.
Menge: 56,000 St

**4.3.2.4.2 Waschbetonoberfläche herstellen**
1. Zulage zu Position 4.3.2.4.1
Nach dem Ausschalen ist die Waschbetonoberfläche
herzustellen und durch Wasserstrahlen auszuwaschen. Die
Auswaschtiefe ist gemäß Bemusterung auszuführen.
Menge: 56,000 St

**4.3.2.4.3 Hydrophobierung auftragen, 1-lagig, transparent**
Hydrophobierung, transparent, vollflächig aufbringen,
für nicht begeh- und befahrbare Flächen (Betonwabe),
1-lagig, gem. Herstellervorgabe im Spritz- oder
Rollverfahren, abhängig von Untergrund (Innenseite der
Betonwabe glatt, Außenseite raue Waschbetonoberfläche);

Eigenschaften:
- auf Basis eines wässrigen Silan-Siloxan-Gemisches,
- reduziert die Wasseraufnahme,
- verbessert die Frostbeständigkeit,
- nicht filmbildend,
- transparent,
- erzeugt keinen Abperleffekt.

Verbrauch nach Vorgabe Hersteller.

Abrechnung je Betonwabe.
Menge: 56,000 St

### Titel 5 Einbau

*Hinweis: 1. Hinweistext zu Titel 5*
Nach dem Einbau der Betondickgläser sind die Betonwaben
in die Stahlkonstruktion des Glockenturms einzubauen.
Die Betonwaben sind mittels  elektrischer Seilwinde
(bauseits vorhanden) zwischen Fassade und Gerüst
hochzuziehen. Für das Hochziehen der Betonwaben sind
die Montagegestelle wieder anzuwenden. Der Einbau der
Betonwaben ist in enger Abstimmung mit der Gerüstfirma
zu koordinieren. Die Betonwaben sind seitenweise
einzubauen.

1. Betonwabe Glockenstube (GS):
Höhe der Glockenstube mit Flachdach (7 Reihe):  von +
30,50 m bis + 51,70 m;
Geometrie: nahezu quadratisch, Füllung mit 25
quadratischen Betondickgläsern, mit Schallöffnungen im
Bereich der Stege und Knotenpunkte;
Größe: L x H x B = 2,70 m x 2,75 m x 0,26 m;
Gewicht: ca. 1.960 kg pro Wabe;
Menge: 84 Stück.

2. Betonwabe Unterer Turmschaft (TS):
Höhe des Unteren Turmschafts (9 Reihe):  von + 4,25 m
bis +30,50 m;
Geometrie: nahezu quadratisch, Füllung mit 25
quadratischen Betondickgläsern, ohne Schallöffnungen;
Größe: L x H x B = 2,70 m x 2,75 m x 0,26 m;
Gewicht: ca. 2.136 kg pro Wabe;
Menge: 108 Stück.

3. Betonwabe Erdgeschoss (EG):
Höhe des Erdgeschosses (1 Reihe): von 0,00 m bis + 4,25
m.
Geometrie: rechteckig, Füllung mit 30 quadratischen
Betondickgläsern, ohne Schallöffnungen, Sonderwabe für
Türöffnung im Eingangsbereich;
Größe: L x H x B = 2,70 m x 3,25 m x 0,26 m;
Gewicht: ca. 2.537 kg pro Wabe;
Menge: 12 Stück.

#### Untertitel 5.1 Glockenstube

**5.1.1 Betonwaben einbauen**
Die Betonwaben sind in die Stahlkonstruktion
einzubauen. Für den vertikalen Transport der Betonwabe
ist die elektrische Seilwinde (bauseits vorhanden) zu
verwenden und die Betonwaben sind zwischen Glockenturm
und Gerüst hochzuziehen. Für das Hochziehen der
Betonwaben ist das Montagegestell Glockenstube (GS)
wieder zu verwenden:
Größe der Betonwabe GS: L x H x B = 2,70 m x 2,75 m x
0,26 m;
Gewicht der Betonwabe GS: ca. 1.960 kg pro Wabe.

Der Einbau und die Befestigung der Betonwaben in den
Stahlrahmen erfolgen wie folgt:
1. Vor der Positionierung der Betonwaben sind die
Bleiklötze in den Stahlrahmen zu unterkeilen. Die
gelagerten Bleiklötze sind wieder zu verwenden:
Größe: 150 mm x 650 mm x 20 mm;
Menge: 2 Stück pro Betonwabe.

2. Eine Dichtschnur ist dreiseitig umlaufend an der
Betonwabe einzulegen. An der Unterseite ist sie nur
partiell anzusetzen. Die Dichtschnur ist zu liefern:
Material: Moosgummi, selbstklebend, schwarz, Breite: 20
mm
Länge pro Wabe: ca. 11 lfm.

3. Die Betonwaben sind durch bauseits bereitgestellte
Metalllaschen in der Stahlkonstruktion zu befestigen,
jeweils mit 2 Edelstahlschrauben M8 (durch den AN zu
liefern).
Größe: 120 mm x 40 mm x 15 mm;
Metalllaschen pro Betonwabe: 12 Stück.

Ausführungsort: Ort Nr. 1  Baustelle am
Breitscheidplatz.

Einbauort gemäß Zeichnung:
KWG-B-5-ÜB-2102-BW_Nummerierung.

Ausführung gemäß Zeichnung:
KWG-B-OPL-5-ABL-2202-B_BW_Einbau (Ablauf Einbau
Betonwaben);
KWG-B-OPL-5-DE-2303-B_BW_Einbau (Details
Einbausituation).
Menge: 84,000 St

#### Untertitel 5.2 Unterer Turmschaft

**5.2.1 Betonwaben einbauen**
Die Betonwaben sind in die Stahlkonstruktion
einzubauen. Für den vertikalen Transport der Betonwabe
ist die elektrische Seilwinde (bauseits vorhanden) zu
verwenden und die Betonwaben sind zwischen Glockenturm
und Gerüst hochzuziehen. Für das Hochziehen der
Betonwaben ist das Montagegestell Unterer Turmschaft
(TS) wieder zu verwenden:
Größe der Betonwabe TS: L x H x B = 2,70 m x 2,75 m x
0,26 m;
Gewicht der Betonwabe TS: ca. 2.136 kg pro Wabe.

Der Einbau und die Befestigung der Betonwaben in den
Stahlrahmen erfolgen wie folgt:
1. Vor der Positionierung der Betonwaben sind die
Bleiklötze in den Stahlrahmen zu unterkeilen. Die
gelagerten Bleiklötze sind wieder zu verwenden:
Größe: 150 mm x 650 mm x 20 mm;
Menge: 2 Stück pro Betonwabe.

2. Eine Dichtschnur ist dreiseitig umlaufend an der
Betonwabe einzulegen. An der Unterseite ist sie nur
partiell anzusetzen. Die Dichtschnur ist zu liefern:
Material: Moosgummi, selbstklebend, schwarz, Breite: 20
mm
Länge pro Wabe: ca. 11 lfm.

3. Die Betonwaben sind durch bauseits bereitgestellte
Metalllaschen in der Stahlkonstruktion zu befestigen,
jeweils mit 2 Edelstahlschrauben M8 (durch den AN zu
liefern).
Größe: 120 mm x 40 mm x 15 mm;
Metalllaschen pro Betonwabe: 12 Stück.

Ausführungsort: Ort Nr. 1  Baustelle am
Breitscheidplatz.

Einbauort gemäß Zeichnung:
KWG-B-5-ÜB-2102-BW_Nummerierung.

Ausführung gemäß Zeichnung:
KWG-B-OPL-5-ABL-2202-B_BW_Einbau (Ablauf Einbau
Betonwaben);
KWG-B-OPL-5-DE-2303-B_BW_Einbau (Details
Einbausituation).
Menge: 108,000 St

#### Untertitel 5.3 Erdgeschoss

**5.3.1 Betonwaben einbauen**
Die Betonwaben sind in die Stahlkonstruktion
einzubauen. Für den vertikalen Transport der Betonwabe
ist die elektrische Seilwinde (bauseits vorhanden) zu
verwenden und die Betonwaben sind zwischen Glockenturm
und Gerüst hochzuziehen. Für das Hochziehen der
Betonwaben ist das Montagegestell Unterer Turmschaft
(TS)  wieder zu verwenden:
Größe der Betonwabe EG: L x H x B = 2,70 m x 3,25 m x
0,26 m;
Gewicht der Betonwabe EG: ca. 2.537 kg pro Wabe.

Der Einbau und die Befestigung der Betonwaben in den
Stahlrahmen erfolgen wie folgt:
1. Vor der Positionierung der Betonwaben sind die
Bleiklötze in den Stahlrahmen zu unterkeilen. Die
gelagerten Bleiklötze sind wieder zu verwenden:
Größe: 150 mm x 650 mm x 20 mm;
Menge: 2 Stück pro Betonwabe.

2. Eine Dichtschnur ist dreiseitig umlaufend an der
Betonwabe einzulegen. An der Unterseite ist sie nur
partiell anzusetzen. Die Dichtschnur ist zu liefern:
Material: Moosgummi, selbstklebend, schwarz, Breite: 20
mm
Länge pro Wabe: ca. 12 lfm.

3. Die Betonwaben sind durch bauseits bereitgestellte
Metalllaschen in der Stahlkonstruktion zu befestigen,
jeweils mit 2 Edelstahlschrauben M8 (durch den AN zu
liefern).
Größe: 120 mm x 40 mm x 15 mm;
Metalllaschen pro Betonwabe: 12 Stück.

Ausführungsort: Ort Nr. 1  Baustelle am
Breitscheidplatz.

Einbauort gemäß Zeichnung:
KWG-B-5-ÜB-2102-BW_Nummerierung.

Ausführung gemäß Zeichnung:
KWG-B-OPL-5-ABL-2202-B_BW_Einbau (Ablauf Einbau
Betonwaben);
KWG-B-OPL-5-DE-2303-B_BW_Einbau (Details
Einbausituation).
Menge: 12,000 St

### Titel 6 Dokumentation

**6.1 Zusammenstellung und Übergabe der Dokumentationsunterlagen**
Zusammenstellung der Dokumentationsunterlagen gemäß
Dokumentationsrichtlinie der Stiftung
Kaiser-Wilhelm-Gedächtnis-Kirche wie folgt:
1.Form
- Übergabe in Papier 1-fach und digital im PDF-Format;
- Beschriftung der Ordnerrücken mit Angabe von Projekt,

  Nummer und Bezeichnung der Vergabeeinheit, Firmenname

  sowie Nummerierung der Ordner;
- Inhaltsverzeichnis;
- Trennung einzelner Unterpunkte mittels Trennblättern.
2.Inhalt
- Fachunternehmererklärung und Fachbauleitererklärung;
- Freistellungsbescheinigung;
- Gewähr(leistungs)bescheinigung bzw.
  Übereinstimmungserklärungen für Bauprodukte und
Bauarten
  mit besonderen Anforderungen;
- Bauaufsichtliche Zulassungen;
- Prüfbücher;
- Prüf- und Messprotokolle;
- Werk- und Montageplanung;
- Reinigungsempfehlungen;
- Hinweise zur Wartung;
- Bautagesberichte;
- Lieferscheine/Wiegescheine.

Die Richtlinien der einschlägigen Normen (DIN/ISO 9706,
DIN 6738, ANSI/NISO Z39.48) sowie die Richtlinie für
die Dokumentation des Landesdenkmalamtes Berlin sind
einzuhalten.
Menge: 1,000 St

### Titel 7 Transport

*Hinweis: 1. Hinweistext zu Titel 7*
Für die einzelnen Arbeitsschritte sind die Lieferungen
zwischen den verschiedenen Ausführungsorten
einzutakten. Der Transport auf der Baustelle ist in
enger Abstimmung mit der Baulogistik (siehe
Logistikhandbuch) am Breitscheidplatz zu koordinieren.
Der Transport erfolgt zwischen den Orten der
Leistungserbringung in folgender Reihenfolge:

1. Transport der demontierten Betonwaben von der
Baustelle (Ort Nr. 1 der Leistungserbringung) zum
Werkhof/zur Werkhalle des Auftragnehmers (Ort Nr. 2 der
Leistungserbringung). Der Ort Nr. 2 der
Leistungserbringung darf nicht mehr als 50 km von der
Baustelle entfernt sein.

2. Transport der neuen Betonwaben aus der
Produktionshalle (Ort Nr. 3 der Leistungserbringung)
zur Werkstatt/Werkhalle (Ort Nr. 2 der
Leistungserbringung).

3. Transport der neuen Betonwaben mit eingebauten
Betondickgläsern aus der Werkhalle (Ort Nr. 2 der
Leistungserbringung) auf die Baustelle (Ort Nr. 1 der
Leistungserbringung).

Betonwaben dürfen ausschließlich stehend gelagert und
transportiert werden. Die Gestelle A-Böcke sind zu
verwenden.

**7.1 Betonwaben von der Baustelle transportieren**
Die ausgebauten Betonwaben sind von der Baustelle (Ort
Nr. 1 der Leistungserbringung) abzuholen und zum
Werkhof/zur Werkhalle des Auftragnehmers (Ort Nr. 2 der
Leistungserbringung) zu transportieren.
Der Transport erfolgt chargenweise nach dem
Arbeitsfortschritt. Zwischen den einzelnen Transporten
sind die ausgebauten Betonwaben auf den A-Böcken zu
lagern und damit zu transportieren. Der Lieferraum für
den Transport ist bauseits vorzuhalten.

Betonwabe Glockenstube GS:
Größe: L x H x B = 2,70 m x 2,75 m x 0,26 m;
Gewicht: ca. 1.960 kg pro Wabe;
Menge: 84 Stück.

Betonwabe Unterer Turmschaft TS:
Größe: L x H x B = 2,70 m x 2,75 m x 0,26 m;
Gewicht: ca. 2.136 kg pro Wabe;
Menge: 108 Stück.

Betonwabe Erdgeschoss EG:
Größe: L x H x B = 2,70 m x 3,25 m x 0,26 m;
Gewicht: ca. 2.537 kg pro Wabe;
Menge: 12 Stück.

Beim Transport sind die Betonwaben und die
Betondickgläser durch geeignete Schutzmaßnahmen vor
jeglicher Beschädigung zu schützen.
Menge: 204,000 St

**7.2 Betonwaben aus der Produktion liefern**
Neue Betonwaben sind aus der Produktionshalle (Ort Nr.
3 der Leistungserbringung) zur Werkhalle (Ort Nr. 2 der
Leistungserbringung) zu transportieren. Der Transport
erfolgt chargenweise nach dem Arbeitsfortschritt.

Betonwabe Glockenstube GS:
Größe: L x H x B = 2,70 m x 2,75 m x 0,26 m;
Gewicht: ca. 1.960 kg pro Wabe;
Menge: 84 Stück.

Betonwabe Unterer Turmschaft TS:
Größe: L x H x B = 2,70 m x 2,75 m x 0,26 m;
Gewicht: ca. 2.136 kg pro Wabe;
Menge: 108 Stück.

Beim Transport sind die Betonwaben durch geeignete
Schutzmaßnahmen vor jeglicher Beschädigung zu schützen.
Menge: 192,000 St

**7.3 Betonwaben zum Einbau transportieren**
Die Betonwaben mit eingebauten Betondickgläsern sind
aus der Werkhalle (Ort Nr. 2 der Leistungserbringung)
zur Baustelle (Ort Nr. 1 der Leistungserbringung) zu
transportieren. Der Transport erfolgt chargenweise nach
dem Arbeitsfortschritt.

Betonwabe Glockenstube GS:
Größe: L x H x B = 2,70 m x 2,75 m x 0,26 m;
Gewicht: ca. 1.960 kg pro Wabe;
Menge: 84 Stück.

Betonwabe Unterer Turmschaft TS:
Größe: L x H x B = 2,70 m x 2,75 m x 0,26 m;
Gewicht: ca. 2.136 kg pro Wabe;
Menge: 108 Stück.

Betonwabe Erdgeschoss EG:
Größe: L x H x B = 2,70 m x 3,25 m x 0,26 m;
Gewicht: ca. 2.537 kg pro Wabe;
Menge: 12 Stück.

Beim Transport sind die Betonwaben und die
Betondickgläser durch geeignete Schutzmaßnahmen vor
jeglicher Beschädigung zu schützen.
Menge: 204,000 St

### Titel 8 Stundenlohnarbeiten

**8.1 Stundenlohnarbeiten für Facharbeiter**
Stundenlohnarbeiten für einen Facharbeiter für
zusätzliche und unvorhergesehene Arbeiten auf
Anforderung und Nachweis.
Menge: 50,000 h
